# Ausschreibung Melderaustausch der Brandmelder nach VDE0833 der Universität zu Köln
Angebotsaufforderung (GAEB DA XML 3.2, DA83)
Projekt: Ausschreibung Melderaustausch der Brandmelder nach VDE0833 d
Währung: EUR
Auftraggeber: Universität zu Köln -Der Kanzler- Albe
Erstellt mit: AVAPLAN, AVAPLAN win64bit 24.3.0.3732, 27.01.2026

## Leistungsverzeichnis GMA, Meldertausch
Datum: 31.10.2025
EP-Anteile: Material; Lohn

### Abschnitt 4 LOS 4 Meldertausch

#### Titel 4.1 Meldertausch 2026

**4.1.10 Meldertausch Bestandsmelder 2026**
Meldertausch für folgende Bestandsmelder durchführen:

3 x Bestandsmelder Typ FDA221 gegen neuen Melder Typ FDA222 tauschen

5 x Bestandsmelder Typ FDA241 gegen neuen Melder Typ FDA222 tauschen

419 x Bestandsmelder Typ FDO221 gegen neuen Melder Typ FDOOT241-A tauschen

69 x Bestandsmelder Typ FDO241 gegen neuen Melder Typ FDOOT241-A tauschen

594 x Bestandsmelder Typ FDOOT221 gegen neuen Melder
Typ FDOOT241-A tauschen

3900 x Bestandsmelder Typ FDOOT241 gegen neuen Melder
Typ FDOOT241-A tauschen

3 x Bestandsmelder FDOOT241-EX gegen neuen Melder
Typ FDOOT241-EX tauschen

20 x Bestandsmelder Typ FDOOT271 gegen neuen Melder
Typ FDOOT271 tauschen

4 x Bestandsmelder Typ Vesta VFL250 gegen neuen Melder
Typ FDA222 tauschen

3 x Bestandsmelder Typ Vesta VFL500 gegen neuen Melder
Typ FDA222 tauschen

Austausch inkl. Inbetriebnahme . Programmierung der Zentrale wird bei Typenharmonisierung gesondert vergütet.
Menge: 1,000 St

#### Titel 4.2 Meldertausch 2027

**4.2.10 Meldertausch Bestandsmelder 2027**
Meldertausch für folgende Bestandsmelder durchführen:

1 x Bestandsmelder Typ FDA221 gegen neuen Melder Typ FDA222 tauschen

8 x Bestandsmelder Typ FDA241 gegen neuen Melder Typ FDA222 tauschen

405 x Bestandsmelder Typ FDO221 gegen neuen Melder Typ FDOOT241-A tauschen

67 x Bestandsmelder Typ FDO241 gegen neuen Melder Typ FDOOT241-A tauschen

573 x Bestandsmelder Typ FDOOT221 gegen neuen Melder
Typ FDOOT241-A tauschen

3767 x Bestandsmelder Typ FDOOT241 gegen neuen Melder
Typ FDOOT241-A tauschen

2 x Bestandsmelder FDOOT241-EX gegen neuen Melder
Typ FDOOT241-EX tauschen

17 x Bestandsmelder Typ FDOOT271 gegen neuen Melder
Typ FDOOT271 tauschen

3 x Bestandsmelder Typ Vesta VFL250 gegen neuen Melder
Typ FDA222 tauschen

3 x Bestandsmelder Typ Vesta VFL500 gegen neuen Melder
Typ FDA222 tauschen

Austausch inkl. Inbetriebnahme . Programmierung der Zentrale wird bei Typenharmonisierung gesondert vergütet.
Menge: 1,000 St

#### Titel 4.3 Meldertausch 2028

**4.3.10 Meldertausch Bestandsmelder 2028**
Meldertausch für folgende Bestandsmelder durchführen:

4 x Bestandsmelder Typ FDA221 gegen neuen Melder Typ FDA222 tauschen

5 x Bestandsmelder Typ FDA241 gegen neuen Melder Typ FDA222 tauschen

391 x Bestandsmelder Typ FDO221 gegen neuen Melder Typ FDOOT241-A tauschen

65 x Bestandsmelder Typ FDO241 gegen neuen Melder Typ FDOOT241-A tauschen

554 x Bestandsmelder Typ FDOOT221 gegen neuen Melder
Typ FDOOT241-A tauschen

3639 x Bestandsmelder Typ FDOOT241 gegen neuen Melder
Typ FDOOT241-A tauschen

3 x Bestandsmelder FDOOT241-EX gegen neuen Melder
Typ FDOOT241-EX tauschen

13 x Bestandsmelder Typ FDOOT271 gegen neuen Melder
Typ FDOOT271 tauschen

4 x Bestandsmelder Typ Vesta VFL250 gegen neuen Melder
Typ FDA222 tauschen

2 x Bestandsmelder Typ Vesta VFL500 gegen neuen Melder
Typ FDA222 tauschen

Austausch inkl. Inbetriebnahme . Programmierung der Zentrale wird bei Typenharmonisierung gesondert vergütet.
Menge: 1,000 St

#### Titel 4.4 Meldertausch 2029

**4.4.10 Meldertausch Bestandsmelder 2029**
Meldertausch für folgende Bestandsmelder durchführen:

1 x Bestandsmelder Typ FDA221 gegen neuen Melder Typ FDA222 tauschen

8 x Bestandsmelder Typ FDA241 gegen neuen Melder Typ FDA222 tauschen

379 x Bestandsmelder Typ FDO221 gegen neuen Melder Typ FDOOT241-A tauschen

62 x Bestandsmelder Typ FDO241 gegen neuen Melder Typ FDOOT241-A tauschen

535 x Bestandsmelder Typ FDOOT221 gegen neuen Melder
Typ FDOOT241-A tauschen

3517 x Bestandsmelder Typ FDOOT241 gegen neuen Melder
Typ FDOOT241-A tauschen

2 x Bestandsmelder FDOOT241-EX gegen neuen Melder
Typ FDOOT241-EX tauschen

16 x Bestandsmelder Typ FDOOT271 gegen neuen Melder
Typ FDOOT271 tauschen

3 x Bestandsmelder Typ Vesta VFL250 gegen neuen Melder
Typ FDA222 tauschen

2 x Bestandsmelder Typ Vesta VFL500 gegen neuen Melder
Typ FDA222 tauschen

Austausch inkl. Inbetriebnahme . Programmierung der Zentrale wird bei Typenharmonisierung gesondert vergütet.
Menge: 1,000 St
